# CHAU - Chausseestraße 7, 10115 Berlin
Angebotsaufforderung (GAEB DA XML 3.3, DA83)
Projekt: CHAU
Währung: EUR
Vergabeart: Freihändige Vergabe
Abgabeort: Covivio Immobilien GmbH Lietzenburger Str. 90 10719 Berlin F
Ausführungsbeginn: 04.11.2025
Ausführungsende: 21.11.2025
Sicherheit Vertragserfüllung %: 0,00
Sicherheit Gewährleistung %: 0,00
Auftraggeber: Covivio Wohnen GmbH, c/o Covivio Immobilien GmbH, Lietzenburger Str. 90, 10719 Berlin
Ausführungsort: CHAU, Chausseestraße 7, 10115 Berlin
Erstellt mit: 5 240724, NOVA AVA, 24.07.2024

## LEISTUNGSÜBERSICHT
Lieferung und Einbau von Fliesen, Wand- und Bodenfliesen.

| Art | Menge |
| --- | --- |
| Bodenfliesen | ca. 55,0 m2 |
| Wandfliesen | ca. 95,0 m2 |
| Sockelfliese | ca. 40,0 m |

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ALLGEMEINE TECHNISCHE VORBEMERKUNGEN
01  Allgemeines
Anschlüsse für Wasser, und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN FLIESEN
Der sachliche Geltungsbereich ergibt sich ebenso wie die technische Ausführung aus den ATV
DIN 18 352 Fliesen- und Plattenarbeiten und den anerkannten Regeln der Technik.

Ergänzend sind u.a. folgende ATV/ DIN zu berücksichtigen:
DIN 18 202 Toleranzen im Hochbau
DIN 18 299  Allgemeine Regelungen für Bauarbeiten jeder Art
DIN 18 331  Betonarbeiten
DIN 18 330  Mauerarbeiten
DIN 18 336 Abdichtungsarbeiten
DIN 18 340  Trockenbauarbeiten
DIN 18 350  Putz- und Stuckarbeiten
DIN 18 353  Estricharbeiten
DIN 18 534 Abdichtung von Innenräumen

Merkblätter Fachverband Deutsches Fliesengewerbe im ZDB

BVF Fachinformation Flächenheizung
Sammlung der BVF-Richtlinien, Herausgeber Bundesverband Flächenheizungen und Flächenkühlungen e.V.

Weiterhin gelten sämtliche europäischen und nationalen Vorschriften, Merkblätter, Stoff- und Prüfnormen usw. jeweils in ihrer aktuellen Fassung sowie die Herstellerverarbeitungsangaben, Zulassungen und Empfehlungen der jeweiligen Fachverbände.

## 3271 Fliesenarbeiten
Datum: 07.05.2024

### Titel 1 Fliesenarbeiten

*Hinweis: Hinweis*
Für die nachfolgend ausgeschriebenen Leistungen sind die hier aufgeführten Fliesendetails (mit ihrem aktuellen Status zum Zeitpunkt der Ausführung) maßgeblich:

- 221219 _CHAU_5_AR_BA_FS_05_0021_F_A
- 221219 _CHAU_5_AR_BA_FS_05_0022_F_A
- 221219 _CHAU_5_AR_BA_FS_05_0023_F_A
- 221219 _CHAU_5_AR_BA_FS_05_0024_F_A
- 221219 _CHAU_5_AR_BA_FS_05_0025_F_A
- 221219 _CHAU_5_AR_BA_FS_05_0026_F_A

#### Bereich 1.1 Bodenfliesen

**1.1.10 Risse / Scheinfugen im Estrich schließen**
Schein- und Arbeitsfugen in mineralischen Estrichen aufweiten
und Querschlitze setzen, sorgfältig aussaugen,
Edelstahlwellenverbinder einsetzen und kraftschlüssig nach
Angaben des Herstellers schließen, einschl. Material.

Hinweis: Die Leistung ist VOR der Fliesenverlegung gesondert
durch die Bauleitung freigeben und abnehmen zu lassen.
Ohne einen gesonderten Freigabevermerk wird die Leistung
NICHT vergütet.
Menge: 20,000 m

**1.1.20 Bodenabdichtung, innen, Dichtmasse, W2-I**
2-lagige Bodenabdichtung gemäß DIN 18534 und nach ZDB,
innen, für hohe Wassereinwirkung, mit Dichtmasse inkl.
Untergrundvorbehandlung (säubern, grundieren usw.),
Dichtungsbändern in den Ixeln sowie aller Anschlüsse an Einbauteile.

Ausführung:
- Manschetten an allen Durchdringungen
- Dichtband in allen Wand- und Boden- und Wannenixeln
- Abdichtung an Wänden mind. 5cm hochführen, bzw. über die
Höhe des zu erwartenden Spritzwasserbereichs und
mind. 20cm über Wasserentnahmestellen
- Fortführen der Abdichtung unter und hinter der Badewanne
- Abdichtung an Winkel Bodenbelagswechsel hochführen
- Abdichtung auch in Türleibungen hinter Zarge hochführen
Einbaubereich:  sämtliche Bodenflächen in
  Duschen, Bädern und WC's

Wassereinwirkungsklasse:  W2-I
Richtfabrikat: PCI System Seccoral 1K

Angebotenes Produkt: '..........................................' vom Bieter einzutragen
Menge: 55,000 m2

**1.1.30 Untergrundspachtelung,3-8mm**
Ausgleichen von Unebenheiten im Estrich mit einer hochwertigen,
selbstverlaufender Spachtelmasse.

Schichtdicke:  3-8 mm (i. M. 5,50 mm)
Ansatz: 100% der gesamten Bodenflächen
Menge: 55,000 m2

**1.1.40 Bodenfliese im Dünnbett, 60/60cm, Mirage "Glocal"**
Bodenfliesen aus Feinsteinzeug liefern und im Dünnbett verlegen,
einschl. aller Zuschnitte, Verfugung und Anarbeiten an Bauteile.

Material:
- Feinsteinzeug in Zementoptik
- Mirage Bodenfliese "Glocal"
- Farbe Ideal GC 03
- Natur - unpoliert
- durchgefärbt
- rektifiziert
- R9/SP
- Format 60x60cm
- Fugenbreite ca. 2,5mm

gemäß: - Bemusterungskatalog "Best Place" - Baddetails

Einbauort: sämtliche Bodenflächen in Duschen, Bädern und WC‘s

Hinweis: Die Anfangspunkte der Verlegerichtungen gemäß der
aufgeführten Baddetails sind unbedingt zu beachten.
Menge: 55,000 m2

**1.1.50 Zulage Rutschhemmungsklasse R10**
*** Bedarfsposition ohne GB
Zulage zur vorbeschriebenen Bodenfliesen mit erhöhter
Rutschhemmungsklasse R10.
Menge: 55,000 m2

**1.1.60 Zulage Bodenfliesen in Duschbereichen**
Zulage für die Fliesenverlegung in Duschbereichen gemäß
Architektenplanung.

Ausgebildet vom Estrichleger sind Einzelflächen verschiedener
Abmessungen (überwiegend ca. 1,0m2 bis ca. 1,5m2)
entsprechend der Baddetails des Architekten.

Diese Einzelflächen sind vom Fliesenleger mit vorbeschriebenen
Bodenfliesen im Fugenbild gemäß der Baddetails im Gefälle zu
verlegen.

Ein genaues Einmessen der Flächen entsprechend der geplanten
Fliesenfugen ist mit dieser Position abgegolten.

Inklusive der Anarbeitung an Einläufe, Einlaufrinnen usw.
Gefälle:  mind. 2%

Ausführungsort: bodengleiche Duschen in den Wohnungen
Menge: 8,000 m2

**1.1.70 Übergang Fliesen Duschboden**
Übergang zwischen den Bodenfliesen der Bäder zu den
Bodenfliesen in den Duschbereichen als komplette Leistung
herstellen.

- "Schlaufe" mit Abdichtungsband über der durch den
Estrichleger hergestellten Bodenfuge ausbilden
- Fugenverfüllung mit Dichtschnur und Silikon im Farbton
nach Wahl des AG
Menge: 4,000 m

**1.1.80 Duschrinne eindichten / verfliesen**
Eindichten und Einfliesen der bauseitig gestellten Duschrinn
als komplette Leistung, inkl. aller erforderlichen Zuschnitte
Anarbeitungen usw.

bauseitiger Ablauf:
- Tece Duschrinne Drainline STEEL II, Edelstahl poliert

Zulage u. A. für:
- erhöhte Aufwendungen beim Herstellen der Bodenabdichtung
- eindichten eines Dichtflieses rund um den Einlauf
- umlaufendes Dichtungsband um den Einlauf
- Fliesenausschnitte entsprechende der Einlaufgröße herstellen
- unterer Abschluss des Ablaufs mit Dichtschnur und Silikon an
Fliesenbelag herstellen
Menge: 5,000 m

**1.1.90 Sockelleiste, h=72mm**
Sockelleiste, passend zum vorbeschriebenen Belag liefern,
im Dünnbett ansetzen und komplett verfugen.

Sockelhöhe: 72mm
Fliesenformat: B/H=60/72mm
Farbton: wie Bodenfliesen
Material: aus geschnittenen Bodenfliesen
Menge: 40,000 m

**1.1.100 Sockelleiste aus Sockelleistenfliese**
*** Bedarfsposition ohne GB
Sockelleiste, passend zum vorbeschriebenen Belag liefern,
im Dünnbett ansetzen und komplett verfugen.

Sockelhöhe: gemäß Produktserie
Fliesenformat: B60cm
Farbton: wie Bodenfliesen

Material: separate Sockelleistenfliese

Angebotenes Produkt: '..........................................' vom Bieter einzutragen
Menge: 40,000 m

**1.1.110 Kantenschutzprofil, h=15mm**
Kantenschutzprofil, z.B. Schlüter SCHIENE-E 15mm liefern
und fachgerecht verlegen.

- Edelstahl V2A
- Für Beläge 15 mm

Richtfabrikat: Fa. Schlüter Schiene - E 15 mm

Angebotenes Fabrikat: '..........................................' vom Bieter einzutragen

Einbauort:  bei Belagswechsel in Türbereichen
Menge: 8,000 m

**1.1.120 Fugenverschluss, innen, Silikon**
Fugenverschluss in Innenräumen, an allen horizontalen und
vertikalen Fliesenstößen, sowie an sonstigen Anschlüssen,
einschl. Vorreinigung, Hinterfüllband und Schnittschutzband
(z. B. Ardex SK 4).

Das Abfugen von Sanitärobjekten (WC, Waschtisch usw.)
ist NICHT Bestandteil der Leistung.

Fugenbreite:  ca. 6 - 8 mm i. M.
Fugenfarbe  passend zum Fliesenbelag nach Wahl des AG
Fugendichtmasse: Silikon

Angebotenes Schnittschutzband: '..........................................' vom Bieter einzutragen
Menge: 50,000 m

**1.1.130 Schutzabdeckung,Folie+Abdeckplatte**
Abdecken des fertigen Fußbodens auf besondere Anordnung
des AG.

Fußbodenschutz aus Bauschutz-Folie und darüber liegender
Systemabdeckplatte, z.B. System "Rele" o. glw. herstellen,
vorhalten und nach Anordnung abbauen.

Inkl. Entsorgung nach Übergabe.

Angebotenes Fabrikat: '..........................................' vom Bieter einzutragen
Menge: 55,000 m2

**1.1.140 Schutzabdeckung, Filzpappe**
*** Bedarfsposition ohne GB
Abdecken des fertigen Fußbodens auf besondere Anordnung
des AG.

Ausführung mit Filzpappe; die Entsorgung wird bauseits durch
den AG durchgeführt.
Menge: 55,000 m2

#### Bereich 1.2 Wandfliesen

**1.2.10 Wandabdichtung, innen, Dichtmasse, W1-I**
2-lagige Wandabdichtung gemäß DIN 18534 und nach ZDB,
innen, für hohe Wassereinwirkung, mit Dichtmasse inkl.
Untergrundvorbehandlung (säubern, grundieren usw.),
Dichtungsbändern in den Ixeln sowie aller Anschlüsse an
Einbauteile.

Ausführung:
- Manschetten an allen Durchdringungen
- Dichtband in allen Wand- und Boden- und Wannenixeln
- Abdichtung an Wänden mind. 5cm hochführen, bzw. über die
Höhe des zu erwartenden Spritzwasserbereichs und
mind. 20cm über Wasserentnahmestellen
- Fortführen der Abdichtung unter und hinter der Badewanne
- Abdichtung an Winkel Bodenbelagswechsel hochführen
- Abdichtung auch in Türleibungen hinter Zarge hochführen
Einbaubereich:  sämtliche Wandflächen in
  Duschen, Bädern und WC's

Wassereinwirkungsklasse:  W1-I

Richtfabrikat: PCI System Seccoral 1K

Angebotenes Produkt: '..........................................' vom Bieter einzutragen
Menge: 95,000 m2

**1.2.20 Wandfliese im Dünnbett, 60/60cm, Mirage "Glocal"**
Wandfliese aus Feinsteinzeug liefern und im Dünnbett verlegen,
einschl. aller Zuschnitte, Verfugung und Anarbeiten an Bauteile.

Verlegung in verschiedenen Höhen gemäß Baddetails
des Architekten.

Material (wie Bodenfliese):
- Feinsteinzeug in Zementoptik
- Mirage Bodenfliese "Glocal"
- Farbe Ideal GC 03
- Natur - unpoliert
- durchgefärbt
- rektifiziert
- R9/SP
- Format 60x60cm
- Fugenbreite ca. 2,5mm

gemäß: - Bemusterungskatalog "Best Place" - Baddetails

Einbauort: einzelne Wandflächen gemäß Baddetails der
Architektenplanung in Duschen, Bädern und WC‘s.

Hinweis: Die Anfangspunkte der Verlegerichtungen gemäß der
aufgeführten Baddetails sind unbedingt zu beachten.
Menge: 95,000 m2

**1.2.30 Zulage Wandnische verfliesen, B/H/T=60/30/10cm**
Zulage für die Abdichtung und das Einfliesen von Wandnischen
in Trennwänden zur Dusche gemäß Architektenplanung.

Einzufliesen sind die Rückwand und 4-seitig umlaufend
die Leibungen.

Umlaufend sind Eckschutzschienen einzusetzen; diese sind
in diese Position mit einzurechnen (Edelstahl gebürstet).

Breite:  ca. 60cm
Höhe:  ca. 30cm
Tiefe:  bis ca. 10cm
Detail:  0021
Menge: 1,000 Stck

**1.2.40 Fugenverschluss, innen, Silikon**
Fugenverschluss in Innenräumen, an allen horizontalen und
vertikalen Fliesenstößen, sowie an sonstigen Anschlüssen,
einschl. Vorreinigung, Hinterfüllband und Schnittschutzband
(z.B. Ardex SK 4).

Das Abfugen von Sanitärobjekten (WC, Waschtisch usw.) ist
NICHT Bestandteil der Leistung.

Fugenbreite:  ca. 6 - 8 mm i.M.
Fugenfarbe  passend zum Fliesenbelag nach Wahl des AG
Fugendichtmasse: Silikon

Angebotenes Schnittschutzband: '..........................................' vom Bieter einzutragen
Menge: 200,000 m

**1.2.50 Edelstahleckschiene, 15mm**
Kantenschutzprofil liefern und fachgerecht verlegen.

- Edelstahl gebürstet
- Für Beläge ca. 15 mm

Richtfabrikat: Fa. Schlüter Jolly

Angebotenes Fabrikat: '..........................................' vom Bieter einzutragen

Einbauort:  gemäß Architektenvorgabe und Anordnungen
der örtlichen Bauleitung
Menge: 140,000 m

#### Bereich 1.3 Stundenlohnarbeiten

**1.3.10 Stundensatz Facharbeiter**
*** Bedarfsposition ohne GB
Arbeiten, welche nicht in den Positionen erfasst sind und gegen
Nachweis und nur gegen vorherige Beauftragung zur Ausführung
kommen: Facharbeiter
Menge: 1,000 h

**1.3.20 Stundensatz Helfer**
*** Bedarfsposition ohne GB
Arbeiten, welche nicht in den Positionen erfasst sind und gegen
Nachweis und nur gegen vorherige Beauftragung zur Ausführung
kommen: Helfer
Menge: 1,000 h
